# Sanierung und Inwertsetzung Aussichtsturm Markwerben
Angebotsaufforderung (GAEB DA XML 3.2, DA83)
Projekt: 25003
Währung: EUR
Auftraggeber: Stadt Weißenfels, Markt 1, 06667 Weißenfels
Ausführungsort: Sanierung und Inwertsetzung Aussichtstur
Erstellt mit: BUILDUP, BUILDUP v30.0.0.0, 20.03.2026

## 004 Los 4 - Metallbauarbeiten
Datum: 20.03.2026

### 4 Los 4 - Metallbauarbeiten

*Hinweis: Los 4 - Metallbauarbeiten*
Vorbemerkungen
Die Stadt Weißenfels beabsichtigt als Bauherr den Aussichtsturm (Bergerturm) in Weißenfels Ortsteil Markwerben zu sanieren Der Turm ist ein denkmalgeschütztes Objekt. Eine denkmalrechtliche Genehmigung zur Sanierung liegt vor.
Der wesentlichsten Maßnahmen der Sanierung sind die Erneuerung der Abdichtung der Aussichtsplattform, die Neuverfugung des Sichtmauerwerkes außen und Montage neuer Geländer auf der Ausssichtsplattform und an Treppen.
Zur Durchführung der Arbeiten sind verschiendene Lleistungen, wie Gerüstarbeiten, Dachabdichtungsrarbeiten und sonstige Bauhilfsdienstleistungen durch andere Firmen erforderlich.

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
Allgemeine Angaben
Die Baustelle Inwertsetzung/Sanierung "Aussichtsturm Bergerturm" hat folgende Anschrift:
Aussichtsturm " Bergerturm"
  über B 176 (Roßbacher Straße)
  Friedrich-Berger-Weg (landwirtschaftlicher Weg)
  06667 Weißenfels/OT Markwerben

Die Baustelle ist  Richtung Freyburg über die B 176 (Roßbacher Straße), ab Ortsausgang Weißenfels ca. 400 m bis links Abzweig in den Friedrich-Berger-Weg (landwirtschaftlicher Weg), erreichbar und ab hier befindet sich in ca. 800 m der Aussichtsturm Bergerturm.
In Abstimmung mit dem Bauherrnvertreter sind die Materialtransporte, die Bauschutt- und Baumateriallagerung festzulegen. Bauteile sind ausreichend zu schützen und nach Abschluss der Maßnahmen zu reinigen. Angrenzende, nicht dem Bauvorhaben betreffende Bereiche sind mit geeigneten Mitteln gegen jegliche Einflüsse aus der Bautätigkeit zu schützen. Die notwendigen Maßnahmen sind in die EP´s mit einzurechnen, soweit nicht gesondert positioniert. Lagermöglichkeiten sind im begrenztem Umfang vorhanden, bedürfen aber in jedem Fall der Absprache mit dem Bauherrnvertreter.
Angrenzende Bereiche sind mit geeigneten Mitteln vor Verschmutzung zu schützen.

Besondere WICHTIGE Hinweise zu den Metallbauarbeiten:
Gesamtbauzeit Gebäude  : Mai 2026 - Oktober 2026

Umfang der Arbeiten:  Metallbauarbeiten:
-Arbeiten siehe Leistungstext
- Vorlage Werkplanung  : 26.KW 2026
-Ausführungszeit Metallbauarbeiten in Abschnitten  : ca. 32.KW.2026 - 39.KW.2026

Sonstiges
-Es wird empfohlen, die Baustelle vor Abgabe des Angebotes zu besichtigen, um
 Kenntnis über die Örtlichkeiten und Umstände vor Ort zu erhalten.
-Die Entsorgung des Restmaterials sowie des vohandenen Mülls / Bauschutts hat auf der
 Grundlage des Kreislaufwirtschaftsgesetzes (KrWG) zu erfolgen.
-Sämtliche Unfallverhütungsvorschriften sind einzuhalten.
- ACHTUNG:
 Die Baustelle befindet sich im Außenbereich der Stadt Weißenfels mit begrenzten Park- und
 Lagermöglichkeiten sowie unbefestigter Zufahrt mit Tonnagebeschränkung.
 Die Materialanlieferung der Baustelle muss ab der B176 mit Kleintransportern bis 7,5 t
 organisiert  werden. Dies ist bei der Angebotserstellung dringend zu berücksichtigen.
- Der Eignungsnachweis EXC-2 nach DIN EN 1090-2 ist vom Bieter mit dem Angebot
 einzureichen
- Der Eignungsnachweis für Schweißarbeiten nach DIN EN 1090-1 ist vom Bieter mit dem
 Angebot einzureichen

Allgemeines
Es gelten jeweils die Normen und Regeln in der zum Vertragsschluss gültigen Fassung einschließlich der Änderungen, Berichtigungen und Beiblätter. Soweit in der Leistungsbeschreibung auf Technische Spezifikationen, z.B. nationale Normen, mit denen Europäische Normen umgesetzt werden, europäisch technische Bewertungen, gemeinsame technische Spezifikationen, Internationale Normen, Bezug genommen wird, werden auch ohne den ausdrücklichen Zusatz: „oder gleichwertig“, immer gleichwertige Technische Spezifikationen in Bezug genommen.

Lage und Transportwege
Die Arbeiten sind in folgenden Geschossen auszuführen:
Erdgeschoss und oberste Turmplattform
Höhe Fußboden EG über Gelände: ca. 1,70 m üOKG
Turmhöhe / Höhe oberste Plattform: ca. 12,0 m ab OKG

Gerüste
Gerüste werden bauseits gestellt als Fassadengerüst:
Lastklasse: 3
Breitenklasse: W09
Höhe der obersten Gerüstlage in m: ca. 12,0 m üOKG

Nachbarschaft und Umgebung
Im unmittelbaren Einflussbereich der Arbeiten sind keine Bauwerke vorhanden.
Standort: Außenbereich

#### 4.1 Baustelleneinrichtung

**4.1.1 Baustelleneinrichtung, Standard**
Einrichten und Räumen der Baustelle und Wiederherstellen des Geländes einschl. Entfernen von Verunreinigung, alle zur ordnungsgemäßen Durchführung der Metallbauarbeiten erforderlichen Leistungsumfänge sind in dieser Position einzurechnen, insbesondere:
-  eigene Maschinen, Geräte, Werkzeuge
-  eigene Werkstatt, Lagercontainer, Magazin
Menge: 1,000 psch

**4.1.2 Technische Bearbeitung, Werkplanung**
Katalog-Nr. 017.102010.SH
Technische Bearbeitung sowie Werkplanung für den gesamten Umfang der Ausschreibung; basierend auf den Plänen des Architekten sowie der statischen Genehmigungsplanung des Tragwerksplaner, hat der Auftragnehmer die technische Bearbeitung für die Montagepläne, Werkstatt- und Detailpläne ohne statischen Nachweis zu erbringen.

Die Bearbeitung umfasst:

- Geländer auf Turmplatform  mit Detailzeichnungen
- Geländer an Zugangstreppe zum Turmeingang mit  Detailzeichnungen
Die Werkplanung ist über den Architekten an den
Bauherrn zur Freigabe einzureichen; insgesamt sind drei Ausfertigungen in Papier erforderlich:
- 2 x für Bauherr
- 1 x für Bauleitung
- 1 x digital im Dateiformat PDF
Menge: 1,000 psch

#### 4.2 Metallbauarbeiten

*Hinweis: Eignungsnachweis für EXC2*
Der Bieter hat mit seinem Angebot seine Fachkunde, Leistungsfähigkeit und Zuverlässigkeit nachzuweisen.

Es ist die Zertifizierung zum Herstellen von Stahlkonstruktionen der Ausführungsklasse EXC2 nach DIN EN1090-2 nachzuweisen.

Es ist die Eignung zur Ausführung von Schweißarbeiten nach DIN EN1090-1 nachzuweisen.

Mit Schlußdokumentation ist die CE-Einstufung der gefertigten Konstruktion zu übergeben.

*Hinweis: Geländer Aussichtsplattform*

**4.2.1 Balkongeländer Stahl, Füllstäbe, runde Form, Höhe 1100 mm**
Balkongeländer aus feuerverzinktem Stahl, Ausführung wie folgt:
-  Stahlpfosten aus Quadratvollprofil 30x30 mm mit  rechtwinklig angeschweißten Flachstahl zur  Verankerung auf der Betonplatte, gedübelt
-  Ober-u.Untergurt aus Flachstahl 65x10 mm
-  Füllung aus Flachstahlprofilen 30x7 mm, a= 12 cm
-  Verschraubungen V2A mit Distanzhülsen zum  Ausgleich von Maßtoleranzen
Material: Stahl, feuerverzinkt
Geländerform: kreisrund gebogen, Radius ca. 2,00 m
Geländerhöhe: 1100 mm
Stahl nach EN 10025-2: S 355
Ausführungsklasse: EXC 2
Korrosivitätskategorie: C2
Schutzdauerklasse: VH
Gewicht: ca. 30 kg/m
Menge: 14,000 m

**4.2.2 Fußplatten 280/120/12 mm, mit Pfostenschuh**
Fußplatte verzinkt mit 1 Anker, einschl. Pfostenschuh, angeschweißt, in Betonaussparung; Vergießen mit schwindfreiem, wasserdichtem, frost- und tausalzbeständigem Kunstharzmörtel oder Dübel mit Injektionsmörtel.
Fußplatte: 280/120/12 mm
Anker: Angerstange M 12 S 8.8, L= 250mm
Pfostenschuh: 50/50/8 mm
nach EN 10027-1: S 235 JR
nach EN 10027-2: 1.0037
Ausführungsklasse: EXC 2
Gewicht je Fußplatte: ca.6 kg
Ausführung: 6 St.
Menge: 40,000 kg

*Hinweis: Treppen-, Podestgeländer*

**4.2.3 Handlauf/Geländer, Stahl, ausbauen**
Geländer  aus  Rundstahl für Treppen bestehend aus Pfosten, Handlauf und Kniestab  komplett ausbauen und zerlegen, einschl. Ausstemmen der Verankerungen, inkl. Entsorgen.
Achtung: Geländer wurde mit einer Grundierung aus Bleimennige behandelt.
Rohrdurchmesser: ca. 50 mm
Geländerhöhe: ca. 1,00 m
Gewicht: ca. 12 kg/m
Ort:  Freitreppe und Eingang zum Turm
Menge: 16,000 m

**4.2.4 Treppen-,Podestgeländer, Stahl, Höhe 1000 mm,**
Treppen-,Podestgeländer gewendelt, verzinkt wie folgt:
-  Pfosten aus Quadratvollprofil 30x30 mm,
-  Rahmen Handlauf/Untergurt aus Flachstahl 65x10 mm
-  Füllung mit Flachstahl  30/7 mm, a= 12 cm
-  Anpralllast: 1,0 kN/m
-  Befestigungsuntergrund Beton-Trittstufen
-  Oberfläche: Stahl feuerverzinkt
Befestigung Podestbodenplatte u. Stufen mit Kernbohrung Verguß mit Kunstharzmörtel
Geländerhöhe: 1000 mm
Radius Treppenlauf: 3,00 m
Stahl nach EN 10027-1: S 355
Ausführungsklasse: EXC 2
Korrosivitätskategorie: C2
Schutzdauerklasse: VH
Gewicht: 200 kg
Ort:Turm- Eingangstreppe
Menge: 6,000 m

**4.2.5 Handlauf auf Pfosten, Stahlrohr, außen**
Handlauf / Kniestab auf Pfosten gerade aus Stahl für den Außenbereich, Ausführung wie folgt:
-  Handlauf:  Flachstahl 65x10 mm,
-  Kniestab: Flachstahl 30x7 mm
-  Handlaufpfosten:  Quadratvollprofil 30x30 mm,
  in  Abständen  von ca.1,20 m
-  Oberflächen: Stahl, feuerverzinkt
Befestigung mit Grundplatten ca. 120x120 mm an Stirnseite der Beton-Blockstufen mit Dübelankern
Stahl nach EN 10027-1: S 355
Ausführungsklasse: EXC 2
Korrosivitätskategorie: C2
Schutzdauerklasse: VH
Ort: Zugangstreppe in Freianlage
Menge: 12,000 m

**4.2.6 Anschlagwinkel, Stahl, 60/30/4 mm, in Estrich**
Anschlagwinkel für Estrich aus Stahl verzinkt einschl. Befestigungsanker.
Abmessung: 60/30/4 mm
nur Lieferung
Menge: 2,000 m

**4.2.7 Kleineisenteile, feuerverzinkt**
Kleineisenteile, feuerverzinkt, aus Stahl, für Bauteile aller Art, in diversen Abmessungen anfertigen, liefern und einbauen
Kalkulationsansatz: 2 - 5 kg/St
nach EN 10027-1: S 235 JR
nach EN 10027-2: 1.0037
Ausführungsklasse: EXC 2
Korrosivitätskategorie: C3
Schutzdauerklasse: VH
Menge: 50,000 kg

**4.2.8 Stundensatz Facharbeiter, Schlosserarbeiten**
Arbeiten, welche nicht in den Positionen erfasst sind und gegen Nachweis zur Ausführung kommen:
Facharbeiter
Menge: 10,000 h

#### 4.3 Stundensätze

**4.3.1 Stundensatz Facharbeiter, Schlosserarbeiten**
Arbeiten, welche nicht in den Positionen erfasst sind und gegen Nachweis zur Ausführung kommen:
Facharbeiter
Menge: 5,000 h
